# Grundreinigung
Angebotsaufforderung (GAEB DA XML 3.2, DA83)
Projekt: 123647-4
Währung: EUR
Auftraggeber: Bundesagentur für Arbeit (BA), RIM München, vertreten durch:
Ausführungsort: Flächenoptimierungs- und Sanierungsmaßna, inkl. Mega-BiZ, Agentur für Arbeit München
Erstellt mit: BUILDUP, BUILDUP v30.0.0.0, 20.02.2026

## 000 Grundreinigung

*Hinweis: PROJEKTBESCHREIBUNG*
PROJEKTBESCHREIBUNG

In der Agentur für Arbeit in München, Kapuziner Straße 26, werden mit dieser Maßnahme die Büroflächen optimiert, um auf kleinerer Fläche mehr Mitarbeiter unter zu bekommen. Parallel hierzu sollen auch die Büroflächen von schadstoffhaltigen Baumaterialien befreit und einer brandschutztechnischen Ertüchtigung im Bereich der Leitungsführungen unterzogen werden.
Diese Arbeiten fanden bereits in den Jahren 2005 bis 2015 auf den Fluren statt und werden nun in den Büroflächen fortgesetzt und zum Abschluss gebracht.

Die Gesamtmaßnahme wird in den folgenden Jahren 2020-2028 in insgesamt 14 Bauabschnitte umgesetzt. Die Ausschreibung erfolgt in mehreren Ausschreibungspaketen, um die Planung parallel zur Ausschreibung und Ausführung leisten zu können.

Die ersten vier Bauabschnitte (Ausschreibungspaket 1) wurden bereits ausgeschrieben und vergeben und bis Ende 2022 fertig gestellt.
Die zweiten vier Bauabschnitte (Ausschreibungspaket 2) wurden bereits ausgeschrieben und vergeben und bis Ende Mai 2025 fertig gestellt.

Mit diesem Leistungspaket (Ausschreibungspaket 3) werden die Bauabschnitte 9 bis 14 zusammengefasst.
Der Ausführungsbeginn des 3. Ausschreibungspaketes erfolgt dann nach Fertigstellung des Bauabschnittes 8 und Freiräumen der zu bearbeitenden Flächen ab Dezember 2025.

Die Leistungen zur Flächenoptimierung in den Büroflächen wiederholen sich in allen Bauabschnitten. Die Größe der Bauabschnitte sind in nahezu gleicher Größe unterteilt. Die Bauabschnitte werden hintereinander ausgeführt. Das heißt, dass nach Fertigstellung eines Bauabschnittes zuerst der Umzug vom Hause (Agentur) erfolgen muss, bevor mit dem nächsten Bauabschnitt begonnen werden kann. Die Bauabschnitte sind mit einem angrenzenden Treppenhaus vertikal gegliedert und beinhalten im Normalfall die Etagen Erdgeschoss bis 5. Obergeschoss. Sollten in einem Bauabschnitt auch WC-Kerne mit bearbeitet werden, so ist auch das Untergeschoss mit einbezogen. Ansonsten sind noch kleinere Arbeiten im Untergeschoss für die Ertüchtigung der Rettungswege und Erstellung von Lagerräumen geplant.

Der Bauabschnitt 9 umfasst die Etagen EG bis 5. Obergeschoss.
Der Bauabschnitt 10 umfasst die Etagen EG bis 4. Obergeschoss.
Der Bauabschnitt 11 umfasst die Etagen 1.Obergeschoss bis 4. Obergeschoss.
Der Bauabschnitt 12 umfasst die Etagen 1. UG bis 4. Obergeschoss, ohne 1. Obergeschoss (FamKa)
Der Bauabschnitt 13 umfasst die Etagen 1. Untergeschoss bis 4.Obergeschoss, inklusive Duschen Damen im 1.UG und die WCs Kern 2 vom 1.UG bis 5.OG sowie WC- und Duschen Herren im 1. UG bei Giebel 3.
Der Bauabschnitt 14 umfasst die Etagen 1.UG bis 4.OG inklusive die WCs im Kern 1 vom EG bis 4.OG

Die Stadtbücherei im Erdgeschoss in Teilen des  Bauabschnitt 11 ist nicht Teil der Maßnahme.

Das Gebäude befindet sich zentral in München, Ortsteil Ludwigsvorstadt-Isarvorstadt, und ist über die Thalkirchner Straße zu erreichen. Für die Arbeiten können einzelne Bereiche zur Materiallagerung im Innenhof an der Ostseite oder in der Tiefgarage zur Verfügung gestellt werden.
Die Zufahrt zur Tiefgarage (Höhe bis 2,0 m) erfolgt über die Thalkirchner Straße. Die Zufahrt zum Innenhof erfolgt über die Tumblingerstraße. Über diese Zufahrt ist auch der Busparkplatz zu erreichen, welcher für die Baumaßnahme als Stellfläche für Fahrzeuge mit Höhe über 2,00 m zur Verfügung steht.

Im Zuge dieser Maßnahme werden folgende Arbeiten durchgeführt:

- Demontage der Metallelementdecke, Überarbeitung und Wiedermontage inklusive Erneuerung der  Langfeldleuchten.
- Entsorgung der schadstoffhaltigen Mineralwolleauflage und Einbau eines Akustikfilzes als neue  Dämmauflage
- Schadstoffsanierung hinsichtlich den Schadstoffen KMF, Asbest und PCB
- Abbruch von Metalldecken
- Abbruch von Innenwänden aus Mauerwerk (Sichtmauerwerk) in Teilbereichen
- Abbruch von Innenwänden, Metallständerwände mit Gipskartonbeplankung und Dämmschicht
- Einbau neuer Innenwände als Bürotrennwände in Metallständerkonstruktion mit  Gipskartonbeplankung und Dämmschicht
- Schließen von Fehlstellen der bestehenden Metallständerwände im Rippendeckenbereich, um die  Schallübertragung zu reduzieren
- Einbau neuer Türen mit Oberlicht
- Anstrich der Wand- und Deckenoberflächen in den Zimmern
- Überholungsanstrich auf den Fluren mit Tapezierarbeiten in Teilflächen
- Anstrich von Fensterbänken, Fenster-Fassadenkonstruktionen, Türzargen und Türblättern
- Austausch des Bodenbelages (Teppich, Linoleum) in den Zimmern und auf den Fluren
- Ertüchtigung des Brandschutzes im Bereich der Wandanschlussfuge an die Stahlbetondecke
- Schadstoffsanierung im Bereich der Wandanschlussfuge an die Stahlbetondecke im Bereich des  Sichtmauerwerkes im EG und 1. OG
- Ausstattung der bestehenden Heizkörper mit neuen Thermostat-Köpfen
- Erstellen neuer Netzwerkräume
- Umbau und Erweiterung der bestehenden Bodentanks entsprechend den Anforderungen für die neue  Bürostruktur inklusive Anpassung der hierfür notwendigen Elektro- und Datenverkabelung
- Erneuerung der elektrischen Unterverteilung
- Aufbau einer Alarmierung, Teilüberwachung und Vollüberwachung in unterschiedlichen Bereichen  nach Brandschutzplanung
- Erneuerung des WC-Kern 1 vom 1.UG bis 5. OG
- Erneuerung des WC-Kern 2 vom EG bis 4. OG
- Erneuerung der Flurbeleuchtung
- Erneuerung des großen Sitzungssaals im 5. OG
- Erneuerung von Teeküchen

*Hinweis: WICHTIGE HINWEISE ZUR KALKULATION*
WICHTIGE HINWEISE ZUR KALKULATION

Arbeitszeiten und lärmintensive Arbeiten
Die nachstehend beschriebenen und anzubietenden Leistungen finden auf den Stockwerken 1. Untergeschoss bis einschließlich 5. Obergeschoss in der Agentur für Arbeit in München statt. Das Agenturgebäude ist ständig voll besetzt und auf einzelnen Stockwerken fremd vermietet.
Die gesamten Arbeiten der Maßnahme erstrecken sich auf insgesamt 14 Bauabschnitte, welche hintereinander ausgeführt werden und von Juni 2025 bis Mai 2028 angesetzt sind.
Mit dieser Ausschreibung sind die Bauabschnitte 9 bis 14 berücksichtigt, welche jedoch eine unterschiedliche Größe aufweisen. Die einzelnen Bauabschnitte sind in den Planunterlagen "Bauabschnittsbildung" kenntlich gemacht und liegen den Ausschreibungsunterlagen bei.

Für jeden Bauabschnitt sind einzelne Termine veranschlagt, welche als Orientierung für den möglichen Umzug der Mitarbeiter der Agentur für Arbeit im Gebäude sowie als Meilensteine für den Fertigstellungstermin der Gesamtmaßnahme zu betrachten sind.
Als vertraglich vereinbarte Termine gelten jedoch nur der angezeigte Ausführungsbeginn und Fertigstellungstermin für alle sechs Bauabschnitte, folglich mit diesem Ausschreibungspaket die Bauabschnitte 9 bis 14.

Termine als Meilensteine für die einzelnen Bauabschnitte (Zielwerte):
Bauabschnitt 9:
Ausführungsbeginn am 01.12.2025, Fertigstellung am 12.05.2026
Bauabschnitt 10:
Ausführungsbeginn am 01.06.2026, Fertigstellung am 29.09.2026
Bauabschnitt 11:
Ausführungsbeginn am 19.10.2026, Fertigstellung am 17.02.2027
Bauabschnitt 12:
Ausführungsbeginn am 01.03.2027, Fertigstellung am 01.06.2027
Bauabschnitt 13:
Ausführungsbeginn am 14.06.2027, Fertigstellung am 12.04.2028
Bauabschnitt 14:
Ausführungsbeginn am 17.01.2028, Fertigstellung am 11.10.2028

Der tägliche Geschäftsbetrieb im Gebäude findet morgens ab 7.30 Uhr bis 16.00 Uhr, donnerstags bis 18.00 Uhr und freitags bis 14.00 Uhr statt.
Die Arbeiten finden parallel zu den Geschäftszeiten der Agentur für Arbeit zwischen 6.00 und 23.00 Uhr statt.
Während den Geschäftszeiten der Agentur dürfen keine lärmintensiven Arbeiten, wie Fräsen, Stemmen oder Kernbohrungen ausgeführt werden, welche den Geschäftsbetrieb der Agentur für Arbeit stören. Hierbei ist zu beachten, dass während der Geschäftszeiten der Agentur hauptsächlich Beratungsgespräche stattfinden, welche unter keinen störenden Lärmeinflüssen stattfinden können.

Zeiten für lärmintensive Arbeiten:
Montags von 6.00 bis 8.00 Uhr und ab 16.00 Uhr
Dienstags von 6.00 bis 8.00 Uhr und ab 16.00 Uhr
Mittwochs von 6.00 bis 8.00 Uhr und ab 16.00 Uhr
Donnerstags von 6.00 bis 8.00 Uhr und ab 18.30 Uhr
Freitags von 6.00 bis 8.00 Uhr und ab 14.00 Uhr
Samstags keine Einschränkungen

Weiter sind das Arbeiten und die Lagerung von Materialien im Gebäude und auf dem Grundstück untersagt, sofern diese die Sicherheit der Beschäftigten sowie der Besucher gefährden würde und die Lagerflächen nicht im Vorfeld mit der Agentur abgesprochen und von dieser auch freigegeben wurden.

Es ist zu beachten, dass die Leistungen vor Ort mit Unterbrechungen stattfinden werden. Ein Anspruch auf ein durchgängiges Arbeiten besteht nicht. Unterbrechungen können durch Umzüge des Nutzers zwischen den einzelnen Bauabschnitten sowie auch durch die Prozesskette und den terminierten Arbeiten der einzelnen Gewerke auf den Etagen erfolgen. Dies ist entsprechend einzuplanen und auch einzukalkulieren.

Der Bieter erkennt mit der Abgabe seines Angebotes an, dass sämtliche im Leistungsverzeichnis
aufgeführten Leistungen, sofern in den einzelnen Positionen nichts anderes erwähnt ist, während der
Arbeitszeit von 6.00 bis 23.00 Uhr auszuführen sind und diese so eingetaktet werden, dass der tägliche Dienstbetrieb nicht gestört ist.

Die Durchführung von Leistungen an Sonn- und Feiertagen ist optional möglich. Für die Arbeiten in der Nacht und an Sonn- und Feiertagen ist vom Auftragnehmer selbstständig beim zuständigen Amt der Stadt München eine
Sondererlaubnis einzuholen, wenn dies erforderlich sein sollte.

Landeshauptstadt München
Referat für Gesundheit und Umwelt
RGU-UW 1
Bayerstr. 28 a
80335 München
Telefon: 089/233-963 00
Dabei sind die besonders lärmintensiven Arbeiten auf die Abendstunden ab 18.00 Uhr bis 23.00 Uhr zu beschränken.

Erschwernis durch horizontale und vertikale Förderwege von der Abbruchstelle zum Lager-/Ladeplatz
Der anfallende Bauschutt und das benötigte Material soll über den Lastenaufzug am Kern 4 des Gebäudes transportiert bzw. abtransportiert werden. Die hierfür notwendigen Schuttmulden in Art und Größe sowie Big-Packs sind vom AN entsprechend zu wählen.
Bei den Arbeiten im Bauabschnitt 12-14 steht ein Aufzug mit vergrößerter Ladetiefe zur Verfügung und kann
unter Beachtung der technischen Angaben zur Tragfähigkeit verwendet werden. Ein sorgsamer Umgang ist Voraussetzung. Eine Missachtung dieser Voraussetzung kann durch die Agentur zum Verbot der weiteren Nutzung führen.

Für die Bauabschnitt 12-14 kann unter Abstimmung mit dem Nutzer im Freibereich vor den Zugängen Kern 1 und Kern 2 (Tumblingerstraße) ein weiterer Containerstandpunkt zugelassen werden. Weiter kann der  Busparkplatz während der Baumaßnahme als Parkplatz für Fahrzeuge mit einer Höhe über 2,00 m und einer Überlänge verwendet wird, da diese Fahrzeuge nicht in der Tiefgarage parken können (Zufaht Thalkirchner Straße).
unter Beachtung der technischen Angaben zur Tragfähigkeit verwendet werde, Ein sorgsamer Umgang ist Voraussetzung. Eine Missachtung dieser Voraussetzung kann durch die Agentur zum Verbot der weiteren Nutzung führen.

Saubere Baustelle
Der Bauschutt ist täglich im Baustellenbereich zu sammeln und mindestens zum Wochenende abzutransportieren. Das Lagern von Bauschutt und Materialien in Verkehrswegen ist nicht gestattet. Der Abtransport zum Container mit Entsorgung erfolgt außerhalb der Geschäftszeiten der Agentur für Arbeit, sofern dieser außerhalb des ausgewiesenen Baustellenbereiches stattfindet und durch den Mitarbeiter und Besucherverkehr verlaufen würde.
Die Förderwege innerhalb des Gebäudes, der Abtransport zum Container im Innenhof des 1. Untergeschosses sowie die Entsorgung sind in die Einheitspreise einzukalkulieren.
Die Entsorgung des anfallenden Bauschutts, Mülls, Verpackungsstoffe, darf nicht über die Behältnisse der Agentur für Arbeit entsorgt werden. Auf eine sortenreine Entsorgung ist von jedem Auftragnehmer eigenständig zu achten. Sammelbehälter und Container sind nach Bedarf vor Fremdbenutzung zu schützen. Ein Vergütungsanspruch für höhere Entsorgungskosten durch Verunreinigung mittels nicht zulässiger Fremdstoffe durch eigene Mitarbeiter oder fremder Personen besteht nicht.

Die Aufforderungen des Nutzers, bei Missachtung der aufgeführten Vorgaben, müssen sofort umgesetzt werden. Bei nicht Beachtung dieser Vorgaben kann der Nutzer Fremdleistungen in Auftrag geben, welche der verursachenden Firma in Abzug gebracht werden.

Teilnahme an Baubesprechungen und Baustellen-Jour-Fixe
Über die komplette Maßnahme werden wöchentliche Baubesprechungen oder Baustellen-Jour-Fixe angesetzt. Bei diesen Besprechungen werden die Termine für die nächsten 3 und 6 Wochen besprochen und mit den beteiligten Firmen verbindlich eingetaktet.
Die Teilnahme an diesen Baubesprechungen / Baustellen-Jour-Fixe ist während und mindestens 1 Woche vor Ausführungsbeginn der eigenen Leistungen verpflichtend und einzukalkulieren.
Die Besprechungen finden digital als Videokonferenz statt. Vor Ort kann im Bauleiterbüro im 5. OG in einer ehemaligen Hausmeisterwohnung teilgenommen werden.
Vor der Besprechung findet ein Baustellenrundgang statt. Nach der Besprechung werden die Leistungen und die in der vergangenen Woche aufgetretenen Fragen vor Ort besprochen.

Kommunikation auf der Baustelle in deutscher Sprache
Die Kommunikations- und Schriftsprache auf der Baustelle ist deutsch. Es muss mindestens ein Mitarbeiter während den eigenen Leistungen immer vor Ort sein, der deutsch versteht und auch deutsch spricht. Auch bei der Teilnahme an den Baubesprechungen / Baustellen-Jour-Fixe wird vorausgesetzt, dass alle Teilnehmer die deutsche Sprache verstehen und sprechen.

Allgemeines zum Bauablauf nach dem Prinzip des LEAN CONSTRUCTION
Der Bauablauf ist einer Prozesskette untergeordnet, welche die Leistungen hintereinander über die einzelnen Etagen aufreiht. In den vorangegangenen vier Bauabschnitten hat sich für die Flächenoptimierung eine für alle Projektbeteiligte funktionierende Prozesskette herausgestellt, welche den Unterlagen auch zum besseren Verständnis beiliegt. Diese Prozesskette wird entsprechend der vereinbarten Dauer der Arbeiten für den Terminplan als Grundlage verwendet.

Die Arbeiten vor Ort werden in so große Abschnitte eingeteilt, dass diese in der zur Verfügung gestellten Zeit machbar sind. Ziel ist es die Arbeiten in einem kontinuierlichen Fluss durchzuführen. Hierfür ist es wichtig, dass die Arbeitszeit zu den vereinbarten Arbeitsabschnitten im Vorfeld vom Auftragnehmer korrekt angegeben werden und natürlich auch eingehalten werden. Das nachfolgende Gewerk verlässt sich auf die Zeitangaben des Vorgewerkes und plant seine Arbeiten mit den entsprechenden Kapazitäten ein. Dies wird mit allen Gewerken fortlaufend praktiziert, bis der Bauabschnitt abgeschlossen ist. Durch die Verlässlichkeit auf die Projektbeteiligten erhöht sich
der Mehrwert im Bereich Arbeitsleistung und die Verschwendung von produktionsloser Arbeitszeit wird minimiert. Weiter bedeutet dies, dass das Folgegewerk erst in einem Abschnitt beginnen darf, wenn dieses zuvor mangelfrei vom Vorgewerk abgeschlossen wurde. So schaffen wir es gemeinsam, dem Bauherrn am Ende eine mangelfreie Leistung zu übergeben. Aufwendige Ressourcen in der Mängelbeseitigung am Ende eines jeden Bauabschnittes entfallen. Sollte der Abschnitt in den zur Verfügung gestellten Tagen nicht fertig gestellt werden können, aus welchen Gründen auch immer, muss schnellstmögliche Kompensation erfolgen, um den Bauablauf nicht zu beeinträchtigen.
Hierfür können dann auch zum Beispiel Leistungen an Samstagen erbracht werden.
Die Ausführungsqualitäten und Ausführungstermine werden wöchentlich bei Baustellen-Jour-Fixes überprüft und für die kommenden drei und sechs Wochen gemeinsam eingetaktet. So wird dann gemeinsam ein wöchentlicher Arbeitsplan mit Fernsicht entwickelt, um die Aufgabe (mangelfreies Endprodukt entsprechend den Vorgaben der Bauherrschaft) gemeinsam zu bewerkstelligen.
Eine Absprache untereinander (zwischen den ausführenden Gewerken) und eine gegenseitige Kontrolle, ob die Leistung für das Nachfolgegewerk in erforderlicher Qualität erbracht ist, ist
unerlässlich und wird erwünscht beziehungsweise vorausgesetzt.

Besichtigung vor Ort
Zur Abgabe eines Angebotes und zum besseren Verständnis empfehlen wir die Örtlichkeiten der Agentur für Arbeit zu besichtigen und sich selbst ein Bild zu den ausgeschriebenen Arbeiten zu machen, um diese auch zeitlich besser kalkulieren zu können.
Ansprechpartner vor Ort: Herr Schönfelder, RIM München, Tel. 089 51545112

Baustellenbetrieb und Sonstiges
Um einen reibungslosen Ablauf zu gewährleisten, sind genaue Terminabsprachen mit dem bauleitenden Architekten, dem Nutzer und den zuständigen Personen vor Ort zu treffen.
Jeder Auftragnehmer wird zur äußersten Sorgfalt im Umgang mit der vorhandenen Bausubstanz sowie zum behutsamen Handeln zur Vermeidung von Gefahren, die auf die Nutzer und Besucher des Gebäudes ausgehen können, angehalten.
Einrichtung, Betrieb der Baustelleneinrichtung und Lagerung, sowie Sicherung der Baustellenzufahrt ist mit dem Nutzer abzustimmen bzw. sind gegebenenfalls die entsprechenden Genehmigungen beim Ordnungsamt der Stadt München von jedem Auftragnehmer selbstständig einzuholen.
Falls die Nutzung der Kfz-Stellflächen der Anlieger eingeschränkt wird, sind mit diesen entsprechenden Regelungen zu treffen.
Flächen für Baustelleinrichtungen, Containerstellung und Materiallagerung kann seitens des Auftraggebers bzw. durch den RIM München im Innenhof wie auch auf einzelnen Stellplätzen in der Tiefgarage Zufahrt bis 2,0 m Höhe) nach Absprache zur Verfügung gestellt werden.
Im 2. Untergeschoss ist ein großer Bereich als Lagerfläche für die Baumaßnahme zur Verfügung gestellt worden. Dieser Bereich wird auch mittels eines Vorhängeschlosses mit Zahlencode gesichert.
Die Zufahrt zur Tiefgarage erfolgt über die Thalkirchner Straße. Hier ist im 1. Untergeschoss (Parkebene für Besucher) ein weiterer Bereich als Lagerfläche für Baumaterial zur Verfügung gestellt worden. Dieser Bereich ist nicht separat abgesichert.
Die Zufahrt zum Innenhof bzw. Ladehof im 1. Untergeschoss erfolgt über die Tumblinger Straße.
Der Innenhof wird auch für die Anlieferung des täglichen Bedarfs genützt.
Momentan laufen noch weitere Maßnahmen im Gebäude, so dass der Aufstellplatz für Container im Innenhof sehr begrenzt ist und im Vorfeld abgestimmt werden muss.
Hierbei ist zu beachten, dass in den Ladehof des 1. Untergeschosses wegen der begrenzten Deckenhöhe nur kleine Containerfahrzeuge einfahren und abladen können.
Gegenüber dem Busparkplatz können im Freibereich auch noch zusätzliche Containerstellplätze zur Verfügung gestellt werden. Weiter bietet sich die Möglichkeit entlang der Kapuzinerstraße öffentliche Stellplätze bei der Stadt München für die benötigte Zeit anzumieten. Die Anmietung der Stellfläche erfolgt über den AN, die Abrechnung kann dann über den AG mittels eines Nachweises erfolgen. Dies muss aber im Vorfeld mit dem AG besprochen und freigegeben sein.

Die Baustellen werden in den Verkehrswegen mit einer Baubeleuchtung ausgestattet. Die einzelnen Räume, in welchen gearbeitet wird, müssen von jedem AN für seine Arbeiten mit mobilen Strahlern beleuchtet werden.
Im Gebäude wird ein Besucher-WC nach Angabe der Bauherrschaft auch für den Baustellenbetrieb bereitgestellt.
Ein Bauwasseranschluss befindet sich im 1. UG im Bereich der Rampe des Ladehofes.
Weitere Bauwasseranschlüsse werden provisorisch nach Bedarf erstellt.

Hausregeln
Im Gebäude liegt eine Liste aus, in welche sich alle vor Ort arbeitenden Personen eintragen müssen.
Es müssen Angaben zu Firma und Namen des Mitarbeiters sowie der Beginn und Fertigstellung der Arbeiten pro Tag gemacht werden. Die Liste ist für den Bauherrn bestimmt, um nachvollziehen zu können, wer im Gebäude unterwegs ist und Leistungen ausführt.
Sollte am Wochenende gearbeitet werden, muss dies vorab beim RIM München angemeldet werden, damit der Sicherheitsdienst entsprechend informiert werden kann.
Der Lastenaufzug im Kern 4 darf ständig benutzt werden. Die Lasten müssen aber mittig im Lastenaufzug transportiert werden, um Störungen des Aufzugs zu vermeiden. Weiter findet freitags der Abtransport der Datenschutzcontainer statt, welcher zu einer Beeinträchtigung der Verfügbarkeit führen kann.
Im Gebäude herrscht generelles Rauchverbot. Es darf nur an ausgewiesenen Stellen im Freibereich geraucht werden. Ein Missachten des Rauchverbots kann zu Hausverbot führen.
Es dürfen auf der Baustelle und im Gebäude keine Essensreste deponiert werden, da dies Ungeziefer und Nagetiere anlocken würde. Die Essensreste sind in den vor Ort aufgestellten Mülleimern zu entsorgen.
Der Lagerraum im 2. UG muss immer verschlossen sein. Dieser ist mit einem Vorhängeschloss und Metallkette verschlossen.

Bauablauf gewerkeübergreifend
Der Bauablauf startet auf den Etagen jeweils durch das Stromlosschalten, Ausbau der alten Leuchten und dem Abklemmen des Trinkwassers. Dann wird über das Gewerk Abbruch die Baustelle eingerichtet, sprich Bodenschutz und Staubschutzwände werden hergestellt. Der Trockenbauer wird nach Aufbau des Schwarzbereichs mit der Demontage der Metalldeckenelemente beginnen und die aufgelegten Mineralwolleplatten in BIG-Packs vor Ort einlagern. Danach erfolgt der Abbruch und die Schadstoffsanierung mit Reinigung Nach der Freimessung werden die Bodenbeläge aufgenommen und der Estrich vom Bodenleger durch Fräsen vorbereitet. Im Anschluss beginnt der Trockenbauer mit dem Stellen der Flur- und Zwischenwände, dem Einbau der neuen Türzargen sowie dem Anstrich der Deckenkonstruktion und der HLS-Installateur dämmt die Heizleitungen an der Fassade uns schottet im Bereich der Deckendurchführungen und an den Brandwänden. Der Elektriker führt parallel die Elektroinstallation aus. Dann kommt der Maler und lackiert die Metall- und Holzelemente, spachtelt und streicht die Flur- und Zwischenwände der einzelnen Büros. Nach Fertigstellung dieser Arbeiten wird der neue Bodenbelag verlegt, die Metalldeckenelemente wieder eingehängt die neuen Leuchten montiert und alle Räume gereinigt und zur Übergabe an den Nutzer fertiggestellt.
Diese Arbeiten wiederholen sich von Etage zu Etage, wobei das Gewerk Abbruch erst nach Fertigstellung der ersten Etage in der nächsten Etage seine Arbeiten fortsetzt und so weiter.
Die Arbeiten werden im Normalfall von oben nach unten ausgeführt, es sei denn, dass durch die hausinternen Umzüge und Belegungen der neuen Räume Änderungen im Ablauf vorgenommen werden müssen.

*Hinweis: TECHNISCHE SPEZIFIKATIONEN*
TECHNISCHE SPEZIFIKATIONEN

Soweit im Leistungsverzeichnis auf Technische Spezifikationen (z.B. nationale Normen, mit denen europäische Normen umgesetzt werden, europäische technische Zulassungen, gemeinsame technische Spezifikationen, internationale Normen) Bezug genommen wird, werden auch ohne den ausdrücklichen Zusatz "oder gleichwertig", immer gleichwertige Technische Spezifikationen in Bezug genommen.

*Hinweis: SORGFALTSVERPFLICHTUNG*
SORGFALTSVERPFLICHTUNG

Die zu erbringenden Bauleistungen finden gemäß Baubeschreibung in einem in Betrieb befindlichen Gebäude der Agentur für Arbeit statt.

Die vorhandenen Wandbauteile und deren Oberflächen auf den Etagen, die Fliesenoberflächen der offenen Treppenanlage im Flur EG und 1.OG, sowie der Treppenhäuser einschließlich der Türen bleiben erhalten und sind während den Baumaßnahmen mit Sorgfalt zu behandeln und ggf. gegen Beschädigungen angemessen zu schützen.

Die Verantwortung zum Schutz dieser Flächen trägt jeder AN für seine Leistungen für sich selbst.
Ein Bodenschutz wird zu Beginn der Arbeiten auf jeder Etage durch die Abbruchfirma hergestellt.

Durch die Arbeiten vor Ort kann dieser Bodenschutz an den verbleibenden Bodenbelägen, hauptsächlich im Türbereich, beschädigt werden, was die zu diesem Zeitpunkt arbeitende Firma veranlasst, diesen Bodenschutz wieder vor Ausführung ihrer Leistungen ordnungsgemäß herzustellen, um die Beschädigung der Oberflächen zu vermeiden.
Weiter soll dadurch ein aufwendiger Reinigungsprozess oder nachträglicher Austausch von Bodenbelägen vermieden werden.

Die aufgebauten Schutzmaßnahmen müssen nach Fertigstellung der Leistungen des An wieder so verlassen werden, wie diese angetroffen wurden.

*Hinweis: LEISTUNGSUMFANG*
LEISTUNGSUMFANG

Alle Positionen beinhalten (sofern im LV nicht anders festgelegt) jeweils die komplette Leistung mit allen Nebenarbeiten, mit Herstellung bzw. Lieferung aller Materialien, die komplette Abwicklung mit Anlieferung, Auf- und Abladen, Zwischenlagern, Befördern zur Auf- bzw. Einbaustelle, Kranzüge, Abtransporte usw. Dies und alle Baustelleneinrichtungen sowie alle Arbeitsgerüste, Werkzeuge, Geräte, Vorhalten und Räumen der Baustelle, Lade- und Entladelöhne, Transporte von und zur Baustelle, Fahrtkosten usw. sowie der Aufwand von ggf. zeitlich getrennten Vorarbeiten und Endeinbau bzw. Endmontage sind mit den EP abgegolten.

Erforderliche Gerüste und Steighilfen sind in die EP einzurechnen und werden nicht gesondert vergütet.

Arbeiten vor Ort:
Bauabschnitt 9 - EG bis 5. OG
Bauabschnitt 10 - EG bis 5. OG
Bauabschnitt 11 - 1. OG bis 4. OG
Bauabschnitt 12 - EG bis 4. OG ohne 1. OG (FamKa)
Bauabschnitt 13 - 1. UG bis 4. OG
Bauabschnitt 14 - 1. UG bis 4. OG

*Hinweis: BEREITSTELLUNG DER PLANUNTERLAGEN*
Seitens des Planverwalters werden ausschließlich Pläne in digitaler Form (PDF und DWG-Dateien) über einen FTP-Server zur Verfügung gestellt. Der AN ist verpflichtet alle zur Erstellung eines mängelfreien Werkes erforderlichen Planunterlagen zu seiner Verwendung selbst auszudrucken.

Nach Verifizierung durch ein Passwort, welches vom Planverwalter bereitgestellt wird, müssen die Planunterlagen durch den AN heruntergeladen werden.

Der Planverwalter wird den AN darüber informieren, wenn aktuelle oder aktualisierte Pläne zur Abholung auf dem FTP-Server bereitstehen.

Der AN verpflichtet sich die aktuellen Planunterlagen, je nach Bedarf, selbstständig und auf eigene Kosten auszudrucken und in für den AN notwendiger Anzahl zu vervielfältigen.

Der aktuelle Planstand wird grundsätzlich mit einem Index in Buchstabenform von "Index A" an aufsteigend fortgeschrieben.

*Hinweis: HINWEISE ZU DIGITALE ABWICKLUNG DER ANGEBOTE, NACHTRÄGE & ABRECHNUNG*
1. DIGITALE ANGEBOTSSTELLUNG

Neben den notwendigen ausgefüllten und unterschriebenen Unterlagen wird durch den AN das Angebot als elektronische Datei entsprechend der Verfahrensbeschreibung des Gemeinsamen Ausschusses Elektronik im Bauwesen (GAEB) zur Verfügung gestellt.

Folgende Versionen sind zulässig:
- GAEB 2000 mit der Austauschphase Angebotsabgabe (P84)
- GAEB DA XML mit der Austauschphase Angebotsabgabe (X84)

2. DIGITALE NACHTRAGSABWICKLUNG

Für die Buchung von Nachträgen wird ein neuer Titel, folgend der bestehenden Nummerierung, angelegt.
Die einzelnen Nachträge werden als Untertitel aufsteigend nummeriert, siehe Beispiel im Folgenden.

Beispiel:  01 Trockenbau
  01.01 Unterdecken Metall
  01.02 Innenwände Flure und Zimmer
  ...
  02 Nachträge
  02.01 Nachtrag 01 vom xx.xx.xxxx
  02.02 Nachtrag 02 vom xx.xx.xxxx
  ...

Die Nachtragsangebote müssen als PDF-Datei und GAEB-Datei zugesendet werden.
Für die GAEB-Datei soll das Format GAEB 86-Auftragserteilung oder GAEB 81-Leistungsbeschreibung verwendet werden. Die Preise müssen enthalten sein.
Die Nachtragsdatei soll nur als Teilexport der Nachtragspositionen erfolgen.

3. DIGITALE ABRECHNUNGSABWICKLUNG

Aufmaße legt der AN grundsätzlich auch in digitaler Form vor. Diese erfolgen nach den Regelungen für die elektronische Bauabrechnung (REB).

Folgende Versionen sind zulässig:

- DA11 nach REB 23.003, ab Ausgabe 2009
- X31 nach REB 23.003, ab Ausgabe 2013

### 1 GRUNDREINIGUNG

#### 1.1 REINIGUNG BÖDEN UND WÄNDE

**1.1.1 Reinigung des Bestands Teppichboden**
Reinigung des Bestands Teppichboden

Reinigen des bestehenden Teppichbelages mittels Teppichshampoonierung und Sprühextraktion. Vorab Detachur der Flecken, wird in seperate Position abgerechnet.

Bestehender Teppichbelag

Hersteller:  Fabromont AG
Produkt:  Atlas Kugelgarn

Ort: EG - 5.OG, alle Bauabschnitte, Büros, Flure
Menge: 1850,000 m2

**1.1.2 Zulage zu Pos. 01.01.0001 für Tiefenreinigung der Teppichböden nach Abschluss der Bauarbeiten**
Zulage zu Pos. 01.01.0001 für Tiefenreinigung der Teppichböden nach Abschluss der Bauarbeiten

Rückstandloses Befreien der durch Bauarbeiten und durch Nutzung entstandene Verunreinigungen wie Farbflecken, Gipsreste, Staub- und Zementschleier oder Kaffee/Teeflecken, Fruchtsäfte an alten Teppichbelag.

Die Reinigung und Pflege des Teppichs soll entsprechend des Pflege- und Reinigungshinweises des Herstellers durchgeführt werden.

Vorhandene Verschmutzungen die nur mit erhöhtem Reinigungsaufwand
entfernt werden kann, werden als Zulage zu 01.01.0001abgerechnet.
Die Ausführung erfolgt nach Anweisung durch die Bauleitung.

Hersteller:  Fabromont AG
Produkt:  Atlas Kugelgarn
Menge: 1600,000 m2

**1.1.3 Teppichbelag bürstsaugen**
Teppichbelag bürstsaugen

Reinigung aller Teppichbeläge durch gründliches, fachgerechtes Absaugen mit geeigneter Teppichbürste, nach Herstellerangabe.

Pflege-und Reinigungshinweise liegen der Ausschreibung bei.

Hersteller:  Fabromont AG
Produkt:  Atlas Kugelgarn

Ort: UG - 5.OG, alle Bauabschnitte, Büros, Flure
Menge: 7150,000 m2

**1.1.4 Grundreinigung Linoleumboden**
Grundreinigung Linoleumboden

Grundreinigen der Bodenbeläge aus Linoleum durch feucht, mit warmem Wasser und geeignetem Reiniger nach Herstellerangaben wischen.
Vorab mit einem weichen Besen oder dem Staubsauger losen Schmutz vom Boden entfernen.
Menge: 340,000 m2

**1.1.6 Erstpflege Linoleumboden**
Erstpflege Linoleumboden

Aufbringen einer Beschichtung auf Bodenbelägen aus Linoleum mittels mehrmaligem Auftrag einer geeigneten Beschichtung nach Herstellerangaben, rutschhemmend,  inkl. Trocknungszeit
Menge: 170,000 m2

**1.1.7 Reinigung Fliesenboden**
Reinigung Fliesenboden

Reinigen des Fliesenbodens mit Zementfugen in Breiten bis 15 mm.
Menge: 2050,000 m2

**1.1.10 Reinigung Wandoberflächen aus Fliesen**
Reinigung Wandoberflächen aus Fliesen

Reinigen von Oberflächen an Wänden, bestehend aus Fliesen und  Glasflächen, Raumhöhe ca. 2,10 m, durch nass abreiben und anschließend Streifen frei trocknen.
Menge: 1150,000 m2

#### 1.2 REINIGUNG BAUELEMENTE

**1.2.1 Reinigen der Fenster, Außen**
Reinigen der Fenster, Außen

Reinigen der Fenster auf der Außenseite, bestehend aus Fensterrahmen und Glasscheibe, sowie den durch nass abreiben und anschließend Streifen frei trocknen.
Menge: 2700,000 m2

**1.2.2 Reinigen der Fenster, Innen**
Reinigen der Fenster, Innen

Reinigen der Fenster auf der Innenseite, bestehend aus Blendrahmen und  Fensterrahmen aus Holz und der Glasscheibe, durch nass abreiben und anschließend streifenfrei trocknen.
Reinigung inklusive der Beschläge (Scharniere und Fenstergriff).
Standard-Fenstergröße ca. 113,5 x 200 cm (B x H).
Menge: 2700,000 m2

**1.2.3 Zulage für Reinigung von gröberen Verschmutzungen**
Zulage für Reinigung von gröberen Verschmutzungen

Vorhandene Verschmutzungen durch Baustaub, Materialreste, Farbspritzer, welche durch feuchtes Wischen nicht zu entfernen sind, werden mit erhöhtem Reinigungsaufwand als Zulage zu Pos. 01.02.0002  entfernt.
Die Ausführung erfolgt nach Anweisung durch die Bauleitung.
Menge: 100,000 h

**1.2.4 Reinigen der Heizkörper**
Reinigen der Heizkörper

Reinigen der Heizkörper unterhalb der Fenster, Plattenheizkörper, durch nass abreiben und anschließend streifenfrei trocknen.
Reinigung inklusive der Zu- und Rücklaufleitungen und des Thermostatkopfes.
Abmessungen ca. 90 x 60 cm (B x H).

Ort: EG - 5.OG, alle Bauabschnitte, Büros
Menge: 890,000 St

**1.2.5 Reinigen der Fensterbretter**
Reinigen der Fensterbretter

Reinigen der Fensterbretter an der Innenseite der Fenster, aus lackiertem Holz,  durch nass abreiben und anschließend streifenfrei trocknen. Inklusive der senkrechten Stirnblende, Höhe ca. 75 mm
Abmessungen ca. 113,5 x 35 cm (B x H, inklusive Stirnblende, als Abwicklung).

Ort: EG - 5.OG, alle Bauabschnitte, Büros
Menge: 1420,000 m

**1.2.6 Reinigen der Türelemente**
Reinigen der Türelemente

Reinigen der Türelemente, bestehend aus einer lackierten Stahlzarge, einem lackierten Holztürblatt und einem Oberlichteinsatz aus Glas, durch nass abreiben und anschließend streifenfrei trocknen. Reinigung inklusive der Beschläge (Scharniere und Türdrücker mit Platte), innen und außen.
Standard-Türgröße ca. 1,01 x 2,75 cm
Standard-Türgröße ca. 1,01 x 3,05 cm
Standard-Türgröße ca. 1,01 x 3,65 cm
Menge: 2600,000 m2

#### 1.3 REINIGUNG RÄUME UND MOBILIAR

**1.3.1 Feinreinigen der Teeküchen**
Feinreinigen der Teeküchen

Feinreinigen der Teeküche bestehend aus:
-  Bodenbelag aus Linoleum,
-  Wandoberflächen mit Fliesenspiegel seitlich der Arbeitsplatte des  Teeküchenmöbels
-  Teeküchenmöbel mit ca. 1,25 m Länge und 85 cm Tiefe, inklusive  Kühlschrank, und Spüle
-  separater Schubladenschrank, 125x35x80 cm (LxTxH)
-  lose Mobilar, diversen Küchengeräten
Abrechnung über Raumfläche, Fläche: ca. 6 m²
(Abmessungen ca. 4,50m x 1,25m)
Reinigung der Fenster, Türen und Heizkörper in separater Position.
Menge: 3,000 St

**1.3.2 Feinreinigen der Sanitärräume und Putzräume**
Feinreinigen der Sanitärräume und Putzräume

Endreinigung der Sanitärräume, bestehend aus Herren und Damen WC-Anlagen vor Übergabe an die Bauherrschaft. Aufteilung und Größen entsprechend beiliegendem Grundriss, und nachfolgender Aufstellung.

WC-Anlagen komplett reinigen inkl. Entfernen aller Etiketten, Aufkleber und Schutzfolien. Reinigen und nassem Abwischen aller gefliesten Wandoberflächen. Reinigen und nassem Abwischen aller Fliesenböden, inkl. beidseitigem Reinigen aller Türen, inkl. Stahlzargen. Reinigen inkl. nassem Abwischen aller WC Trennwände inkl. Türblätter. Reinigen und nassem Abwischen aller sanitären Einrichtungsgegenstände(Waschtisch, Urinal, Wand-WC, Duschbecken und Handtrockner).

Die Ausführung findet in folgenden, Bereichen statt:

BA 9, BA 11 und BA 13
Menge: 14,000 St

#### 1.5 REINIGUNG DER BRANDSHUTZTÜREN

**1.5.1 Reinigen der Brandschutztüren in Fluren und in Giebeln**
Reinigen der Brandschutztüren in Fluren und in Giebeln

Streifen freies Reinigen der einflügeligen Stahl-Rohrahmen Türen in den Fluren und in Giebel, bestehend aus  Oberlicht,  Festverglasung und dazugehörigen Garnituren wie Griffstange, Bänder, Drücker und Komponenten wie Drehtürantiebe, Festellanlagen und Obentürschließer.

Abmessung: ca. 262 cm x 275 cm

Ort: in den Fluren der gesamten Arbeitsagentur
Menge: 135,000 St

**1.5.2 Reinigen der Stahlblechtüren im UG**
Reinigen der Stahlblechtüren im UG

Streifen freies Reinigen der einflügeligen Stahlblechtüre im 1sten und 2.UG  dazugehörigen Garnituren wie  Drücker und Bänder und Komponenten wie Drehtürantiebe, Festellanlagen und Obentürschließer.

Abmessung: ca. 220 cm x 250 cm
Ort:  im UG und Tiefgarage Arbeitsagentur
Menge: 8,000 St

#### 1.6 NACHWEISARBEITEN

*Hinweis: HINWEIS*
ALLGEMEINER HINWEIS ZU STUNDENLOHNARBEITEN

für evtl. erforderliche Arbeiten, die nicht im Leistungsverzeichnis erfasst sind und die gegen Nachweis zur Ausführung kommen (Nur auf Anweisung
bzw. im Einverständnis mit der Bauleitung).

Stundenlohnzettel müssen eindeutig erkennen lassen:

-  Datum, Bezeichnung der Baustelle
-  Vor- und Zuname
-  Beruf
-  Lohngruppe laut Tarif
-  Arbeitsleistung nach Zeit, Ausführungsort innerhalb der Baustelle und  Dauer
-  Verbrauch an Baustoffen
-  Benutzung von Maschinen mit genauer Leistungsangabe nach Zeit, Ort und  Dauer

Die vom Auftragnehmer oder seinem Bevollmächtigten unterschriebenen Stundenlohnzettel müssen für jeden Kalendertag getrennt ausgestellt sein
und sind in der Regel TÄGLICH der Bauleitung zur Anerkennung vorzulegen.
Die Anmeldung vor Arbeitsbeginn und Abmeldung bei Arbeitsende sind Voraussetzung. Nachträglich eingereichte Stundenlohnzettel werden nicht anerkannt. Im Vorfeld müssen jeweils Stundenlohnvereinbarung geschlossen werden.
Im Stundenlohnverrechnungssatz sind enthalten:

-  Lohn- und Gehaltskosten
-  Lohn- und Gehaltsnebenkosten (Fahrgeld/Auslöse)
-  Sozialkassenbeiträge
-  Gemeinkostenanteile und Gewinn

Zuschläge für Mehr-, Nacht-, Sonntags- und Feiertagsarbeiten sind gesondert nachzuweisen.

Der Bieter versichert, dass die angebotenen Stundenverrechnungssätze (sowie evtl. angebotenen Stoffpreise) ermittelt wurden und etwa bestehende Listenpreise nicht überschreiten.

Es werden nur die an der Baustelle geleisteten tatsächlichen Arbeitstunden vergütet. An- und Abfahrtszeiten sind anteilig in den Stundenlohnsatz einzukalkulieren.

**1.6.1 Vorarbeiterstunden**
Menge: 5,000 h

**1.6.2 Facharbeiterstunden**
Menge: 5,000 h

**1.6.3 Helferstunden**
Menge: 5,000 h
